# Válvula de aireación

- Propiedad del archivo: CYPE Ingenieros S.A.
- Formato: FIEBDC-3/2016
- Programa: Generador de precios de la construcción. CYPE Ingenieros, S.A.
- Fecha: 20/05/2024
- Divisa: EUR
- Costes indirectos: 3 %
- IVA: 21 %

## I Instalaciones

### IS Evacuación de aguas

#### ISD Derivaciones individuales

**ISD007** Ud Válvula de aireación.
Válvula de ventilación de PVC, de 40 mm de diámetro, colocada mediante unión pegada con adhesivo. Incluso líquido limpiador y adhesivo para tubos y accesorios de PVC.
Incluye: Montaje, conexionado y comprobación de su correcto funcionamiento.
Criterio de medición de proyecto: Número de unidades previstas, según documentación gráfica de Proyecto.
Criterio de medición de obra: Se medirá el número de unidades realmente ejecutadas según especificaciones de Proyecto.

| Código | Ud | Descripción | Rendimiento | Precio | Importe |
|---|---|---|---|---|---|
| mt36vpn010a | Ud | Válvula de ventilación de PVC, de 40 mm de diámetro. (material) | 1 | 12.56 | 12.560 |
| mt11var009 | l | Líquido limpiador para pegado mediante adhesivo de tubos y accesorios de PVC. (material) | 0.004 | 37.6 | 0.150 |
| mt11var010 | l | Adhesivo para tubos y accesorios de PVC. (material) | 0.002 | 47.92 | 0.096 |
| mo008 | h | Oficial 1ª fontanero. (mano de obra) | 0.2 | 22.74 | 4.548 |
| mo107 | h | Ayudante fontanero. (mano de obra) | 0.2 | 20.98 | 4.196 |
| % | % | Costes directos complementarios | 2 % | 21.550 | 0.431 |
|  |  | Costes directos |  |  | 21.981 |

Residuos:
- colocación: mt36vpn010a Válvula de ventilación de PVC, de 40 mm de diámetro; factor de residuo 0.0267027
- colocación: mt11var009 Líquido limpiador para pegado mediante adhesivo de tubos y accesorios de PVC; factor de residuo 0.0275

## Recursos

**mt36vpn010a** Ud Válvula de ventilación de PVC, de 40 mm de diámetro
Datos técnicos: Coste energético 7.188 MJ; Emisión de CO2 0.386 kg; Código LER 17 02 03; Masa del elemento 0.074 kg; Volumen 0.000123 m3
Residuos:
- embalaje: re150101 Envases de papel y cartón. (componente de residuo); rendimiento 0.036 kg; Código LER 15 01 01; Masa del elemento 1 kg; Volumen 0.001333 m3

**mt11var009** l Líquido limpiador para pegado mediante adhesivo de tubos y accesorios de PVC
Datos técnicos: Coste energético 3.819 MJ; Emisión de CO2 0.202 kg; Código LER 20 01 30; Masa del elemento 1 kg; Volumen 0.001 m3
Residuos:
- embalaje: re170203 Plástico. (componente de residuo); rendimiento 0.032 kg; Código LER 17 02 03; Masa del elemento 1 kg; Volumen 0.001667 m3
