# Terminal de aireación

- Propiedad del archivo: CYPE Ingenieros S.A.
- Formato: FIEBDC-3/2016
- Programa: Generador de precios de la construcción. CYPE Ingenieros, S.A.
- Fecha: 20/05/2024
- Divisa: EUR
- Costes indirectos: 3 %
- IVA: 21 %

## I Instalaciones

### IS Evacuación de aguas

#### ISB Bajantes

**ISB044** Ud Terminal de aireación.
Tapón de ventilación de PVC, TAVE-1012 "MOLECOR-ADEQUA", de 110 mm de diámetro, color gris RAL 7037, para tubería de ventilación, conectado al extremo superior de la bajante con unión pegada con adhesivo. Incluso líquido limpiador y adhesivo para tubos y accesorios de PVC.
Incluye: Replanteo. Montaje y conexionado.
Criterio de medición de proyecto: Número de unidades previstas, según documentación gráfica de Proyecto.
Criterio de medición de obra: Se medirá el número de unidades realmente ejecutadas según especificaciones de Proyecto.

| Código | Ud | Descripción | Rendimiento | Precio | Importe |
|---|---|---|---|---|---|
| mt36vpq020f | Ud | Tapón de ventilación de PVC, TAVE-1012 "MOLECOR-ADEQUA", de 110 mm de diámetro, color gris RAL 7037, para tubería de ventilación. (material) | 1 | 8.21 | 8.210 |
| mt36tiq012b | l | Líquido limpiador para pegado mediante adhesivo de tubos y accesorios de PVC, "MOLECOR-ADEQUA". (material) | 0.008 | 37.6 | 0.301 |
| mt36tiq013b | kg | Adhesivo para tubos y accesorios de PVC, "MOLECOR-ADEQUA". (material) | 0.004 | 47.92 | 0.192 |
| mo008 | h | Oficial 1ª fontanero. (mano de obra) | 0.163 | 22.74 | 3.707 |
| mo107 | h | Ayudante fontanero. (mano de obra) | 0.163 | 20.98 | 3.420 |
| % | % | Costes directos complementarios | 2 % | 15.830 | 0.317 |
|  |  | Costes directos |  |  | 16.147 |

Residuos:
- colocación: mt36vpq020f; factor de residuo 0.0273071
- colocación: mt36tiq012b Líquido limpiador para pegado mediante adhesivo de tubos y accesorios de PVC, "MOLECOR-ADEQUA"; factor de residuo 0.0275

## Recursos

**mt36vpq020f** Ud Tapón de ventilación de PVC
Datos técnicos: Coste energético 40.709 MJ; Emisión de CO2 2.050 kg; Código LER 17 02 03; Masa del elemento 0.42 kg; Volumen 0.0007 m3
Residuos:
- embalaje: re150101 Envases de papel y cartón. (componente de residuo); rendimiento 0.035 kg; Código LER 15 01 01; Masa del elemento 1 kg; Volumen 0.001333 m3

**mt36tiq012b** l Líquido limpiador para pegado mediante adhesivo de tubos y accesorios de PVC, "MOLECOR-ADEQUA"
Datos técnicos: Coste energético 3.819 MJ; Emisión de CO2 0.202 kg; Código LER 20 01 30; Masa del elemento 1 kg; Volumen 0.001 m3
Residuos:
- embalaje: re170203 Plástico. (componente de residuo); rendimiento 0.032 kg; Código LER 17 02 03; Masa del elemento 1 kg; Volumen 0.001667 m3
